# DNV- GfA Olching Dampfturbine
Angebotsaufforderung (GAEB DA XML 3.2, DA83)
Projekt: 24-51
Währung: EUR
Auftraggeber: GfA A.d.ö.R., Josef-Kistler-Weg 22, 82140 Olching, Deutschland
Ausführungsort: GfA A.d.ö.R., Josef-Kistler-Weg 22, 82140 Olching
Erstellt mit: 5 261003, NOVA AVA, 05.10.2026

## Los B3: Stahlbau
Datum: 25.09.2025

*Hinweis: Beschreibung der Baumaßnahme*
Beschreibung der Baumaßnahme:
Die GfA betreibt am Standort Geiselbullach ein abfallbefeuertes Heizkraftwerk zur Strom-
und Wärmeerzeugung. Der erzeugte Strom wird sowohl zum Betrieb der Anlage genutzt
als auch direkt vermarktet, z.B. zum Betrieb von Ladesäulen in der GADA.
Überschüssiger Strom wird in das 20 kV-Netz der E.ON eingespeist. Mit der ausgekoppelten
Wärme werden die beiden Wärmenetze Bergkirchen und Schwaigfeld versorgt. Aufgrund
des starken Ausbaus der Fernwärmeversorgung muss die GfA zukünftig eine höhere Wärmeleistung bereitstellen. Da die Wärmeleistung der am Standort installierten Dampfkessel nicht
mehr erhöht werden kann, besteht nur die Möglichkeit, die Wärme- und Stromerzeugung
durch die Optimierung der Turbine und des Luftkühlers zu erhöhen. Hierzu sollen sowohl
eine neue Turbine als auch ein neuer Luftkondensator die alten Geräte ablösen.
Die Turbine wird in einem neuen Gebäude zwischen bestehendem LuKo, Trafo und Sprühabsorber untergebracht.
Turbinengebäude (TBG)
Das Gebäude wird im Folgenden als das Turbinengebäude (TBG) bezeichnet.
Die Gebäudelänge des TBG beträgt dabei ca. 24 m, die Gebäudebreite etwa 11 m.
Die Turbine befindet sich auf der 7,00m-Ebene. Auf ca. 14 m Höhe ist eine Kranbahn für
einen  20-t-Kran installiert, dessen Spannweite 10 m beträgt. Turbine und Generator sind
auf einem Stahlbetontisch montiert, der auf sechs Stützen ruht. Federelemente zwischen
den Stützen und dem Rahmen dämpfen Schwingungen.
Über der Turbinenhalle sind noch die Schaltanlagen in einem Obergeschoß mit Doppelboden
angeordnet. Die Doppelbodenebene des Gebäudes liegt bei 17,00 m und die Geschoßhöhe
des OG liegt bei 4,20m. Die Gesamthöhe des Gebäudes wird, durch eine umlaufende Attika,
die gleichzeitig als Absturzsicherung dienen soll, 23,70m betragen. Das Gebäude ist vollständig massiv errichtet und alle tragenden Bauteile bestehen aus Stahlbeton.
Neuer Luftkondensator (LuKo)
Nördlich der katalytischen Rauchgasreinigung soll der neue Luftkondensator (LuKo) errichtet werden, welcher nach Inbetriebnahme den alten LuKo ersetzen soll.
Auf Grund der geplanten Leistungs- und Effizienzsteigerung ist hier mit einer ungefähren
Kubatur des Neubaus von LxBxH : 40 x 15 x 24,5m zu rechnen. Es handelt sich jedoch
ausschließlich um eine technische Anlage.
Betriebsgebäude (BTG)
Neben dem LuKo soll des Weiteren ein Betriebsgebäude (im Folgenden BTG genannt) in
Skelettbauweise aus Stahl errichtet werden. Es handelt sich hierbei um eine 2-geschossige
Stahlhalle zur Aufstellung von Kondensat-Behältern, Pumpen und Ventilen. Das Betriebsgebäude hat eine Kubatur von LxBxH : 6,5 x 9,5 x 7,0m. Das erste Obergeschoss liegt
bei 3,30m über Gelände.

Auf Grund der Baugrundsituation werden sämtliche Gebäude und baulichen Anlagen auf
Bohrpfählen gegründet, die bereits durch das Los B1 - Spezialtiefbau errichtet wurden.

Sämtliche Massivbauarbeiten werden vorauslaufend durch das Los B2 - erweiterter Rohbau
hergestellt. Diese umfassen den vollständigen Rohbau des Turbinengebäudes inklusive
Maler und Fußbodenlegerarbeiten, sowie Dach. Die Herstellung der Fundamente für den
neuen LuKo und die Errichtung der Bodenplatte für das neue Betriebsgebäude.

Inhalt der vorliegenden Ausschreibungsunterlagen sind die folgenden Maßnahmen:

Betriebsgebäude:
- Errichtung des Stahlskelettbaus des Betriebsgebäudes inklusive Gitterrostebene im 1.OG
- Dachabdichtung des Betriebsgebäudes
- Trapezblechfassade des Betriebsgebäudes
- Innentreppe BTG
Turbinengebäude:
- Herstellen der Übergänge vom Bestandstreppenturm in den Ebenen 6,80m/17,20m/22,75m
- Herstellen von Bühnen/Schwerlastbalkonen in der Ebene 17,20m
- Herstellen einer Innentreppe zwischen den Ebenen -0,20m und 6,80m
- Gitterrostabdeckungen in der Ebenen 6,80m
- Einbauteile (Kranschienen)
- Unterkonstruktion für Rückkühleinheit in der Ebene 22,75m
- Trapezblechfassade des Turbinengebäudes

| Gebäudemaße Turbinengebäude |  |
| --- | --- |
| (LxBxH): | 24,10m x 10,90m x 24,00m |
| Bauwerksgröße |  |
| Bruttogrundfläche (BGR): | 263m² |
| Bruttogeschoßfläche (BGF): | 788m² |
| Bruttorauminhalt (BRI): | 6.305m³ |
| Vollgeschosse: | 3 |
| Raumbuch |  |
| Räume EG (-0,20m) | RH: 6,70m |
| 101 Turbinenkeller | 227 m² |
| Räume 1.OG (+6,80m) | RH: 8,60m |
| 201 Turbinenhalle | 238 m² |
| Räume 2.OG (+17,20m) | RH: 4,20m |
| 301 Schaltanlagenraum | 54 m² |
| 302 Serverraum | 36 m² |
| 303 EMSR-Raum | 143 m² |
| Gebäudenull: |  |
| OK FFb: - 0.20m | 492,92 m ü. NN |
| OK Straße: -0,30m | 492,82 m ü. NN |
| Kraftwerksnull: +/- 0,00m | 493,12 m ü. NN |

| Gebäudemaße Betriebsgebäude Luko (BTG) |  |
| --- | --- |
| (LxBxH): | 9,38m x 6,38m x 6,96m |
| Bauwerksgröße |  |
| Bruttogrundfläche (BGR): | 59 m² |
| Bruttogeschoßfläche (BGF): | 93,57 m² siehe Bauantrag |
| Bruttorauminhalt (BRI): | 419 m³ |
| Vollgeschosse: | 2 |
| Raumbuch |  |
| Räume EG | RH: 3 m |
| Raumhöhe OG | RH 3,24m |
| Raum 01: Halle | Fläche: 48,50 m² |
| Raum 02: Halle OG | Fläche: 45,07 m² |
| Gebäudenull: |  |
| OK FFb: +/- 0.20m | 492,92m ü. DHHN 2016 |
| OK Straße: -0,20m | 492,92m ü. DHHN 2016 |

*Hinweis: Hinweis Baufeld*
Hinweis Baufeld:
Das Baugrundstück befindet sich auf dem Standort des Abfallheizkraftwerk Olching,
Josef-Kistler-Weg 22, 82140 Olching.
Das geplante Baufeld liegt zwischen diversen Bestandsgebäuden im Kraftwerksgelände des Abfallheizkraftwerkes.
Die Geländehöhe liegt zwischen ca. +492,30 m ü.NN und +492,89 m ü.NN.
Das Kraftwerksnull liegt bei +-0,00 = +493,12 m ü.NN.
Nach der Karte der Erdbebenzonen in der DIN 4149 „Bauten in deutschen Erdbebengebieten“
liegt das Baugelände in der Zone 0. Damit sind keine Maßnahmen gegen Erdbeben
erforderlich.

*Hinweis: Hinweis Zufahrt zum Baufeld*
Hinweis Zufahrt zum Baufeld:
Das zur Vertragserfüllung auf dem Gelände des Auftraggebers eingesetzte Personal muss
entsprechend der durchzuführenden Tätigkeiten arbeitsmedizinisch unter Einhaltung der Berufsgenossenschaftlichen Grundsätze für arbeitsmedizinische Vorsorgeuntersuchungen
untersucht worden sein. Die Bescheinigungen sind auf Anforderung bei Arbeitsantritt
vorzulegen.
Das vom Auftragnehmer eingesetzte Personal hat vor Beginn der Leistungsausführung
 eine Sicherheitseinweisung auf dem Betriebsgelände des AG durchzuführen.
Die Gültigkeit der Sicherheitseinweisung ist auf ein Jahr befristet.
Vor betreten des Betriebsgeländes ist eine tägliche Anmeldung an der Waage
durchzuführen.

*Hinweis: Hinweis Einmessarbeiten*
Hinweis Einmessarbeiten:
Der AG bindet das Vermessungsbüro GeoPlus, Johann-Schmidt-Straße 11 in
86899 Landsberg, Tel: 08191-4287794, Mail: vermessung@geoplus.info
welches die Hauptbezugsachsen, 2 Höhenpunkte und 2 Gebäude-Achsen innen
des Betriebsgebäudes festlegt.
Der Abruf des Vermessers ist mit der Bauleitung abzustimmen.
Der Abruf des Vermessers ist eine Woche vorher in der Bauberatung anzuzeigen.

*Hinweis: Hinweis Erdung*
Hinweis Erdung:
Alle Stahlteile werden an ein Erdungsmaschennetz angeschlossen. Dazu sind alle
Teile leitend miteinander mit mind. 1x M12 oder querschnittsgleich zu verbinden.
Alle Stahlbauteile müssen Erdungsanschlussfahnen mit Bohrungen für M12
erhalten.

*Hinweis: Hinweis Abstimmungen Bauablauf*
Hinweis Abstimmungen Bauablauf:
Es obliegt dem Auftragnehmer (AN), seine Nachauftragnehmer (NAN) in der Planung und
in der Ausführung zu koordinieren.
Hierzu gehört die Abstimmung des AN mit seinen NAN und die Abstimmung der NAN
untereinander.
Der Auftraggeber (AG), die Bauüberwachung (BÜ) und der Planer sind hierüber zu
informieren.

*Hinweis: Hinweis Allgemein zum LV*
Hinweis Allgemein zum LV:
Sämtliche Positionen verstehen sich einschließlich Lieferung und Transport des Materiales
und dessen Einbaues.

*Hinweis: Hinweis Stahlbauzertifikate*
Hinweis Stahlbauzertifikate:
Die auszuführenden Stahlkonstruktionen sind der Ausführungsklasse EXC 2 nach
DIN EN 1090-2 zu zuordnen.
Der Stahlbaubetrieb muss entsprechende Zertifikate vorweisen.

*Hinweis: Hinweis Korrosionsschutz*
Hinweis Korrosionsschutz
Korrosionsschutz:
- Im Außenbereich gilt die Korrosivitätskategorie C4 (stark), Schutzdauer lang gem.
  DIN EN ISO 12944-2
- Im Innenbereich gilt die Korrosivitätskategorie C3 (mäßig), Schutzdauer lang gem.
  DIN EN ISO 12944-2
- Stahlbauteile im Außenbereich mit Korrosionsschutz durch Feuerverzinken gem.
  DIN EN ISO 1461. Für tragende feuerverzinkte Stahlbauteile ist die DAST-Richtlinie 022
  „Feuerverzinken von tragenden Stahlbauteilen“ zusätzlich anzuwenden.
- Stahlbauteile im Innenbereich mit Korrosionsschutz durch Beschichtung gem.
  DIN EN ISO 12944-5, Anhang A
Stahlbau
- Dem AN obliegt die Erstellung der Werkstattzeichnungen auf Grundlage der übergeben
  Ausführungsplanung. Konstruktion und Nachweise der Anschlüsse erfolgen durch den AN.
Durchgangshöhen, Stützenfüße
- In Wartungsgängen und Flucht- und Rettungswegen ist die lichte Durchgangshöhe von
  2,10m nach Arbeitsstättenrichtlinie einzuhalten. Die UK Stahlbau soll mindestens 2,25m
  über OKFFb liegen.
- Die Stützenfüße sind mit der Unterkante 3 cm über Bodenplatte zu planen. Nach der
  Ausrichtung des Stahlbaues werden die Stützenfüße mit Zementmörtel unterfüttert.
  Unterlagbleche sind mind. verzinkt auszuführen.

*Hinweis: Hinweis Blitzschutz*
Hinweis Blitzschutz:
Es gelten für den gesamten Stahlbau
-VDE 0185-305-1 (EN 62305-1)
 Allgemeine Grundsätze für den Blitzschutz von baulichen Anlagen.
-VDE 0185-305-3 (EN 62305-3)
 Blitzschutz von baulichen Anlagen und Personen mit Hilfe eines Blitzschutzsystems.
-VDE 0185-305-4 (EN 62305-4)
 Blitzschutz Elektrische und elektronische Systeme in baulichen Anlagen.
-Vorhangfassaden VHF Gebäude-Blitzschutz (Anlage zum LV).
Es ist eine leitende Unterkonstruktion, blitzstromtragfähig und die dazugehörige
Fassadenbekleidung elektrisch leitend herzustellen, um den Gebäude-Blitzschutz
sowie den Elektronik-Blitzschutz für die Gesamtkonstruktion zu erhalten.

*Hinweis: Hinweis Anlagenverzeichnis*
01_Allgemein

01-01__GfA-Olching_Los-B3-Stahlbau_LV
01-02__GfA-Olching_Los-B3-Stahlbau_LV.x81
01-03__Bodengutachten
01-04__Rahmenterminplan_LosB3
01-05__Vorhangfassaden_VHF-im-Fokus_Gebaeude-Blitzschutz
01-06__Los_B3_Bieterkriterien und Wertungskriterien

02_Zeichnungen

02-01__V-10-101-C_GR EG
02-02__V-10-102_GR 1OG
02-03__V-10-103_GR 2OG
02-04__V-10-104-A_GR Dach
02-05__V-20-101-C_Schnitt A-A
02-06__V-20-102-C_Schnitte B-B
02-07__V-20-103-C_Schnitte C-C, E-E
02-08__V-20-104-D_Schnitte D-D-G-G
02-09__V-20-105-C_Schnitte F-F
02-10__V-30-101-A_Nordansicht
02-11__V-30-102-A_Ostansicht Westansicht
02-12__V-30-103-B_Südansicht
02-13__V-30-201-A_Ansichten
02-14__V_31-101-A_Fe_Tü
02-15__V-40-103 Details
02-16__V-10-201-A_GR EG
02-17__V-10-202-A_GR 1OG
02-18__V-20-201-A Schnitte
02-19__V-30-201-A_Ansichten
02-20__V_31-201-A_Fe_Tü
02-21__V-40-201 Details
02-22__ACIS_Turbinengebäude 2.dwg
02-23__2609-200_Turbinengeb. TÜ1+2 u. Dachaustritt
02-24__2609-201_Turbinengeb. TÜ3 und Schwerlastbalkon
02-25__2609-200_Materialliste Turbinengebäude
02-26__ACIS_Betriebsgebäude LuKo.dwg
02-27__2609-220_Stahlbauübersicht GR BG LuKo
02-28__2609-221_Stahlbauübersicht SN BG LuKo
02-29__2609-220_Materialliste BG LuKo

03_kaufmännische Anlagen

03-01__2440 Informationen zur Datenerhebung
03-02__Zusätzliche Vertragsbedingungen_B3_Stahlbau_rev00
03-03__Brandschutzordnung
03-04__Fremdfirmenordnung
03-05__IT-Sicherheitsrichtlinie
03-06__Allgemeine Einkaufsbedingungen
03-07__Abnahmeprotokoll GfA
03-08__124 Eigenerklärung zur Eignung
03-09__127 Erklaerung Bezug Russland
03-10__Bewerbungsformular für den Teilnahmewettbewerb

04_Statik

04-01__GfA Olching_Statik Teil 1_Turbinengebäude_2025-10-22_PE-P
04-02__GfA Olching_Statik Teil 1-Nachtrag 1_Turbinengebäude_PE-P_ID00001
04-03__GfA Olching_Statik Teil 1-Nachtrag 2_Turbinengebäude_PE-P_ID00034
04-04__GfA Olching_Statik Teil 2_Betriebsgebäude_PE-P
04-05__GfA Olching Teil 2_Betriebsgebäude 1.Nachtrag_PE-P_ID00011
04-06__GfA Olching_Statik Teil 3_Bohrpfähle BG und LuKo_2025-11-24_pdfA_PE-P
04-07__S-R250210_PB_1_sig
04-08__S-R250210_PB_2_sig
04-09__S-R250210_PB_3_sig
04-10__2609-200_Turbinengeb. TÜ1+2 u. Dachaustritt_PE-P_ID00027
04-11__2609-201_Turbinengeb. TÜ3 und Schwerlastbalkon_PE-P_ID00002
04-12__2609-220_Stahlbauübersicht GR BG LuKo_PE-P_ID00003
04-13__2609-221_Stahlbauübersicht SN BG LuKo_PE-P_ID00004
04-14__IV_70-002-Betriebsgebäude Teil 2_Positionsplan 1 Nachtrag
04-15__IV_70-002-Betriebsgebäude Teil 2_Positionsplan 1 Nachtrag_PE-P_ID00005
04-16__IV_70-101_Posplan GR Statik Teil 1_24-51_GfA Olching
04-17__IV_70-102_Posplan SN Statik Teil 1_24-51_GfA Olching
04-18__IV_70-201_Posplan_Statik Teil 2_24-51_GfA Olching
04-19__V_90-201 Bewehrungsplan GfA Olching Betriebsgebäude Bodenplatte_PE-P_ID00030
04-20__V_90-201_Bew-plan Bohrpfähle BG und LuKo_pdfA_PE-P

### Abschnitt 1 Baustelleneinrichtung Stahlbau

#### Titel 1.1 Baustelleneinrichtung Stahlbau allgemein

**1.1.10 Eigene Baustelleneinrichtung Hauptposition**
Einrichten, Vorhalten für die geplante Ausführungszeit
entsprechend beiliegenden Bauzeitplan und Räumen der
Baustelle und Wiederherstellung des Geländes einschl.
Entfernung von BE-Fundamenten und Verunreinigungen,
mit folgenden in den Pauschalpreis einzurechnenden
Leistungen:
-Herrichten BE-Fläche und Baustelleneinrichtungen;
-Herrichten der erforderliche Lager- und Arbeitsplätze;
-notwendige Geräte, Werkzeuge, Hilfsmittel, Hebezeuge;
-notwendige Kräne (TDK oder ADK);
-Material-Vorhaltekosten;
-Lohnkosten;
-Personalkosten;
-alle sonstigen Kosten, die der Auftragnehmer zur
 ordnungsgemäßen Durchführung der Bauaufgabe
 zu erbringen hat;
-Sicherungsmaßnahmen insbesondere der Verkehrswege
 auf und vor dem Grundstück, im Gebäude, auf Zufahrten,
 Bürgersteigen, einschl. Säuberung und Schneeräumung
 usw.; für eine ausreichende Wegebeleuchtung ist zu
 sorgen;
-Stellen des Bauleiters. Er muss an den wöchentlichen
 Bauberatungen teilnehmen und im Sinne des § 76 der
 BayBO die Funktion des Bauleiters übernehmen;
-Stellen der vorgeschriebenen Sicherheitsfachkraft;
-ebenso sind die Nachbarbereiche an der Baugrenze
 absolut zuverlässig und unfallsicher für die gesamte Bauzeit bis zur Übergabe zu schützen; maßgeblich sind ebenso die Forderungen des Amtes für öffentliche Ordnung,
 der Bauberufsgenossenschaften und sonst mitwirkender
 Behörden, Amtsstellen und Körperschaften;
-Wöchentliches Reinigen der Baustelle sowie das Reinigen
 der Zufahrtswege im öffentlichen und nichtöffentlichen
 Bereich nach Verunreinigung;
-Beräumung der Baustelle und der Baustelleneinrichtung
 von Schnee und Eis zur Ausführung der
 ausgeschriebenen Leistungen;
-Herstellen von Arbeitssicherheit;
-Einholen der Arbeitserlaubnisse (AE) beim AG vor
 Beginn der Ausführung und anschließend in vom AG
 definierten Abständen oder Abfolgen. Ohne AE sind
 keine Bautätigkeiten jedweder Art nicht möglich.
-Führen und Vervollständigen von Revisionsplänen
 auf der Baustelle und Übergabe eines kompletten
 Exemplars handrevidierter Ausführungsunterlagen
 an AG.
Leistungen, die der Auftraggeber über die oben
definierten Bereiche hinaus fordert, sind in den nachfolgenden Positionen beschrieben und werden gesondert
vergütet.
Menge: 3,000 Mt

**1.1.20 Baustellenbeleuchtung**
*** Pauschalposition
Ordnungsgemäße, ausreichende Baustellenbeleuchtung
für den gesamten Außen- und Innenbereich der Baustelle.
Es sind die Arbeitsplätze, der Einfahrtsbereich, die Wege
von den Containerstandplätzen der AN zum Baufeld und
zu den Sanitäreinrichtungen zu beleuchten.
Die Baustellenbeleuchtung ( Verteiler, Leitungen und
Lampen) sind über die gesamte Bauzeit vorzuhalten und
regelmäßig zu warten.
Die Beleuchtung des Außenbereichs muss den Forderungen
der UVV Beleuchtung im Freien nach DGUV Vorschrift 1 und
BGR 131-2 " Künstliche Beleuchtung von Arbeitsstätten
im Freien und Baustellen" entsprechen.
Menge: 1,000 Psch

**1.1.30 Baustromanschluss**
*** Pauschalposition
Baustromanschlüsse in genügender Anzahl, ausreichend
dimensioniert und abgesichert, im zentralen Baustellenbereich
einrichten, vorhalten und nach Fertigstellung der Gesamt-
Baumaßnahme abbauen.
Der AG stellt dem AN einen Anschluss in ca. 50 m Entfernung
zum Baubereich zur Verfügung.
Einschl. Anschluss des zu liefernden Baustromverteilers.
Die Entnahme ist zu zählen.
Menge: 1,000 Psch

**1.1.40 Bauwasseranschluss**
Bauwasseranschlüsse in genügender Anzahl, ausreichend dimensioniert für die Versorgung des gesamten
Baustellenbetriebes, frostsicher einrichten, vorhalten und
nach Fertigstellung des Bauwerks abbauen.
Der AG stellt dem AN einen Anschluss in ca. 50 m Entfernung
zum Baubereich zur Verfügung.
Die Entnahme ist zu zählen.
Menge: 1,000 Stck

**1.1.50 Sanitärcontainer für alle AN**
Sanitärcontainer für alle AN, einstöckig, aufstellen,
vorhalten, abbauen und abtransportieren einschließlich
Fracht- und Krangebühren.
Ausstattung mit mind. 2 Toiletten, 1 Urinal und
2 Waschbecken.
Mit Abwasseranschluss.
Mit Wasserversorgung.
Diese sind vor Frost geschützt herzustellen.
Anschluss : Strom;
Containergröße: ca. 6 m2 (2,15 x 2,75 m)
einschließlich Gründung;
Vorhaltedauer : 1 Monat.
Menge: 1,000 Stck

**1.1.60 Vorhalten Sanitärcontainer**
Vorhalten eines Sanitär-Container für die Mitbenutzung
anderer AN, Pos. wie vor beschrieben, mit allen anfallenden Kosten für Beleuchtung, Heizung, Reinigung
(mind. wöchentlich) und Wartung.
Einschließlich Entsorgung des Schmutzwassers und
Versorgung mit Trinkwasser.
Vorhaltedauer je weiteren Monat.
Abrechnung je Monate und Stck.
Menge: 2,000 Stck

**1.1.70 Bauzeitverschluß Eingangstor 250x250**
Bauzeitverschluss mit Bautür aus Stahlblech liefern,
einbauen, warten und abbauen.
Verschließbar mit PZ, winterfeste Ausführung.
Vorhaltezeit: über die gesamte Bauzeit
Öffnungsgröße: ca. 2,50 x 2,50 m
Durchgangsmaß Bautür: > 1,20 x 2,10 m
Menge: 1,000 Stck

**1.1.80 Bauzeitverschluß Fenster 226x126**
Bauzeitverschluss Fenster aus Holz o.ä. liefern,
einbauen, warten und abbauen.
Vorhaltezeit: über die gesamte Bauzeit
Öffnungsgröße: ca. 2,26 x 1,26 m
Menge: 4,000 Stck

**1.1.90 Koordinierung und Abstimmung**
*** Pauschalposition
Pauschale für Koordinierungsaufwand für alle Leistungen
des Turbinengebäude und des Betriebsgebäudes LuKo
zur Abstimmung technischer Einzelheiten an den Schnittstellen der o.g. Gewerke und dazugehörige terminliche
Feinabstimmung.
Die Bauleitung des AG ist einzubeziehen bzw. von
Festlegungen zu informieren.
Menge: 1,000 pau

**1.1.100 Dokumentationsunterlagen**
*** Pauschalposition
Erstellung Dokumentationsunterlagen mit
-Fachunternehmererklärungen,
-Übereinstimmungszertifikate,
-Werkplanungen,
-Zertifikate und Zulassungen,
-Lieferscheinen,
-Farbbeschichtungsnachweise,
-Herstellernachweise,
-handrevidierte Zeichnungen u.ä.
für das Turbinengebäude und für das Btriebgebäude LuKo
und Übergabe in 2-facher Papierform und digital vor
Schlussabnahme an den AG.
Menge: 1,000 pau

**1.1.110 Feinterminplan**
*** Pauschalposition
Erstellen eines Feinterminplan anhand des beigefügten
Rahmenterminplanes bis 14 Tage nach Beauftragung.
Führen und Anpassen des Feinterminplanes anhand
der Festlegungen in den Bauberatungen mindestens
aller 14 Tage.
Revidieren des Feinterminplanes anhand des Baufortschrittes zum Nachvollziehen des Bauablaufes.
Übergabe des gesamt-revidierten Feinterminplanes
zur Schlussabnahme mit den Dokumentationsunterlagen.
Menge: 1,000 psch

#### Titel 1.2 Gerüste LuKo

**1.2.10 Fassadengerüst, Metallgerüst, LK 2, W 09**
Standgerüst als Fassaden- Stahlrohrgerüst für
Montage-, Putz- und Malerarbeiten.
Höhe: bis 7 m ü. Gelände;
Lastklasse 2 (q1=2,0 kN/m2);
Höhenklasse 1 (h=1,90 m);
Breitenklasse W 09 (b=0,90 m).
Grundvorhaltedauer : 4 Wochen
Menge: 230,000 m2

**1.2.20 Fassadengerüst, Gebrauchsüberlassung**
Standgerüst als Fassadengerüst über die
Grundvorhaltungszeit hinaus vorhalten.
Geplante zusätzliche Vorhaltung: 1 Monat
Abrechnung je Monat und m2.
Menge: 230,000 m2

**1.2.30 Treppenturm**
Treppenturm vorgebaut u. passend zum Fassadengerüst
gem. DIN 12811-1 zweiläufig, incl. Doppelhandlauf und
Stirngeländer.
Höhe : bis zu 8 m
Verkehrslast : 2,0 kN/m2
Grundvorhaltedauer : 4 Wochen
Menge: 1,000 Stck

**1.2.40 Treppenturm, Gebrauchsüberlassung**
Treppenturm vorgebaut, Gebrauchsüberlassung
über die 4-wöchige Grundvorhaltung hinaus.
Geplante zusätzliche Vorhaltung: 1 Monat
Abrechnung je Monat und Stück.
Menge: 1,000 Stck

**1.2.50 Materialaufzug am Fassadengerüst**
An- und Abtransport, Montage und Demontage
eines Materialaufzuges einschl. vorschriftsmäßiger
Sicherung.
Gerüsthöhe: 7 m (4 Gerüstebenen).
z.B. GEDA 1500 Z/ZP "B".
Transportbühne mit 2 verzinkten Stahlmasten für
7 Personen und Material;
Tragfähigkeit 1500 kg;
Bühne "B" 1,45 x 3,30 x 1,10/1,80 m als Durchlader;
1 Beladetür/1 Entladerampe;
Hubgeschwindigkeit 12/24 m/min;
Antriebspaket mit 2 x 3,0/6,1 kW/400 V/50 Hz;
Platzbedarf: 3,50 m x 4,20 m;
Gewicht Grundgerät 1.700 kg;
Stromanschluss 32A/400V/50/hz;
Verankerungskräfte bei Aufbau vor Gerüst:
12,6 kN pro Verankerung;
Verankerungskräfte bei Aufbau vor Wand:
12,6 kN pro Verankerung, inkl. einer
Etagensicherungstür;
Grundvorhaltedauer : 4 Wochen
Menge: 1,000 Stck

**1.2.60 Materialaufzug, Gebrauchsüberlassung**
Materialaufzug.
Gebrauchsüberlassung über die 4-wöchige
Grundvorhaltung hinaus.
Geplante zusätzliche Vorhaltung: 1 Monat
Abrechnung je Monat und Stück.
Menge: 2,000 Stck

**1.2.70 Gerüstträger für Durchfahrten**
Gerüstträger in Gitterkonstruktion für die Überbrückung
von Durchfahrten und dergl. in die Gerüstkonstruktion
einbauen;
Grundvorhaltedauer: 4 Wochen
Öffnungsbreite: bis 3 m
Gerüstgruppe:  2
Menge: 3,000 m

**1.2.80 Gerüstträger f.Durchfahrten,Gebrauchsüb.**
Gerüstträger in Gitterkonstruktion für die Überbrückung
von Durchfahrten und dergl.
Gebrauchsüberlassung über die Grundvorhaltungszeit
hinaus vorhalten.
Geplante zusätzliche Vorhaltung: 1 Monat
Abrechnung je Monat und Meter.
Menge: 3,000 m

**1.2.90 Innenraumgerüst Gr.2, Metallgerüst**
Standgerüst als Innenraum- Stahlrohrgerüst für
Montagearbeiten.
Höhe: bis 7 m ü. Gelände;
Lastklasse 2 (q1=2,0 kN/m2);
Höhenklasse 1 (h=1,90 m);
Breitenklasse W 09 (b=0,90 m).
Grundvorhaltedauer : 4 Wochen
Menge: 100,000 m2

**1.2.100 Raumgerüst, Gebrauchsüberlassung**
Standgerüst als Fassadengerüst;
Gebrauchsüberlassung über die 4-wöchige
Grundeinsatzzeit hinaus.
Abrechnung je Monat und m2
Menge: 100,000 m2

**1.2.110 Arbeitsgerüst, fahrbar, LK 2, h=7m**
Fahrbares Standgerüst als Arbeitsgerüst,
Stahlrohrgerüst, eine Arbeitslage eingedeckt.
Grundvorhaltedauer: 4 Wochen.
Arbeitshöhe : bis 7,00 m ü. Fußboden
Grundfläche : bis 4 m2
Lastklasse 2 : q1=2,0 kN/m2.
Die Arbeitshöhe bezieht sich auf die zu bearbeitende
Höhe.
Menge: 1,000 Stck

**1.2.120 Arbeitsgerüst, fahrbar, Gebrauchsüberl.**
Fahrbares Arbeitsgerüst als Stand- Stahlrohrgerüst,
über die Grundvorhaltungszeit hinaus vorhalten.
Geplante zusätzliche Vorhaltung: 1 Monat
Abrechnung je Monat und Stück.
Menge: 1,000 Stck

### Abschnitt 2 Turbinengebäude

*Hinweis: Hinweis Ablauf*
Hinweis Ablauf Turbinengebäude:
Bei der Ausführung wird das vorhandene Fassadengerüst aus dem Los B2 verwendet.
Dies ist mit max. 30 cm Fassadenabstand errichtet und ist am Turbinengebäude verankert.
Die Attika-Verblechung aus Los B2 kann erst nach der Fassadenkonstruktion ausgeführt
werden.
Als erstes müssen die Fußplatten aller Stahlbau-Anbauten befestigt werden, um Kollisionen
mit der UK zu vermeiden.
Dann kann die UK der Fassadenkonstruktion und die Profil-Verblechung der Öffnungen
befestigt und dazwischen die Wärmedämmung geklebt werden.
Dann wird das Gerüst aus Los B2 entfernt und es werden die Stahlbauanbauten mit
Hebezeugen und geeigneten Arbeitsbühnen montiert.
Anschließend wird die Fassadenkonstruktion aus Trapezblechen mit Hebezeugen und
geeigneten Arbeitsbühnen montiert.
Abschließend werden alle dazugehörigen Verblechungen der Fassadenkonstruktion
hergestellt.
Zum Schluss kann die Attika-Verblechung aus dem Los B2 vom Dach des Turbinengebäudes
aus ausgeführt werden.

#### Titel 2.1 Fassadenkonstruktion Turbinengebäude

*Hinweis: Hinweis Flachbleche*
Hinweis Flachbleche:
Herstellen, Liefern und Montieren von Flachblechen mehrfach gekantet für
Rohrdurchdringungen Fassade, Glattblecheinlagen mit Tropfblech u.dgl.
Oberfläche: Stahlblech Z 275 (275 g/m² Zink)
Blechdicke: mind. 1,00 mm
Farbton nach beiliegendem Plan Ansichten, Plan-Nr. : V-30-103
Durchdringungen sind mit farblosen Silikon sauber abzusiegeln.
Blechprofile:
-Außen- und Innenecken,
-Seiteneinfassprofil für Öffnungen,
-Kassettenabdeckprofil innen + außen,
-Sturzabdeckung,
-Ortganganschlussprofil,
-Sturz- und Brüstungswechsel.
Die Einbringöffnungen in der Fassade sind so auszuführen, dass ein
nachträglicher Verschluss sowie das nachträgliche Öffnen ohne größere
Zerstörungen möglich ist, d.h. die Flächen werden wie der Fassaden-
Aufbau mit Einfassblechen und der nötigen Tragkonstruktion geschlossen,
die Fugen erhalten ein gesondertes Profil.
Das Angebot muss die für die jeweilige Verblechung erforderlichen
Unterkonstruktionen evtl. Vorstoßbleche usw. enthalten.

**2.1.10 Prüffähige Werkplanung Fassadenkonst. Turb.-Geb.**
*** Pauschalposition
Prüffähige Werkplanung/ Ausführungszeichnungen für
die Fassadenkonstruktion des Turbinen-Gebäudes.
Auf Schnittpunkte mit den Treppenturm-Übergang 1-3,
Schwerlastbalkon und Dachaustritten (Befestigung an
Wand, dortige UK Fassade und Wärmedämmung)
ist zu achten.
Vor Fertigungsbeginn hat der Auftragnehmer Zeichnungen
und/oder Beschreibungen zu liefern. Diese bedürfen der
Freigabe durch den Auftraggeber. Aus den Darstellungen
müssen Konstruktion, Maße, Einbau, Befestigung und
Bauanschlüsse der Bauteile sowie die Einbaufolge
erkennbar sein (DIN 18360, Zif. 3.1.1.3).
Bei der Werkplanung müssen angrenzende Bauteile
in Abstimmung mit den jeweiligen AN mit berücksichtigt
werden.
Menge: 1,000 pau

**2.1.20 Unterkonstruktion Fassaden-Trapezblech**
Verzinkte Befestigungsprofile als horizontale
Unterkonstruktion für die Fassaden-
Trapezbleche liefern und an Massiv-Wand des
Turbinengebäudes montieren.
Abstand Wand-Blechrückseite= 160 mm.
Materialgüte S320 GD + Z275nach DIN EN 10147.
Materialstärke nach Werkplanung.
Korrosionsschutzklasse KI.
Vertikaler Abstand=  1.000 mm.
Gebäudehöhe=  24.000 mm.
Trapezblechhöhe= 23.500 mm.
Sockelhöhe=  500 mm.
Einschl. aller notwendigen bauaufsichtlich zugelassenen
Verbindungsmittel (Edelstahlschrauben, Unterlegscheiben).
Einschl. aller erforderlichen Zuschnittarbeiten.
Einschl. aller notwendigen Gerüste, Arbeitsbühnen und
Hebezeuge.
Menge: 1800,000 m

**2.1.30 MW-Dämmplatte, WLZ 035, d=80mm**
Fassadendämmplatten aus Mineralwolle liefern und einbauen,
Außenseite kaschiert mit schwarzem Glasvlies,
mit systemzugehöriger Klebemasse dicht gestoßen zwischen
der Unterkonstruktion der Fassaden-Trapezbleche verkleben.
Klebeverfahren:
Punkt-Wulst (alternative Verklebung durch maschinellen
Kleberauftrag auf den Untergrund möglich).
Zugfestigkeit senkrecht zur Plattenebene:
σmt > 1,0 kPa nach EN 13162.
Brandverhalten:
Klasse A1 nach DIN EN 13501-1 (nicht brennbar).
Anwendungstyp: WAB-zk nach DIN 4108-10.
Dämmplattendicke: 80 mm.
Kantenausbildung: stumpf.
U-Wert: 0,035 W/(m2K).
Einschl. aller Zuschnitt-Arbeiten, gerade oder schräg, an
Aussparungen, Ausschnitte für Leuchten, Luftauslässe,
Revisionsöffnungen, Schalterelemente, Rohrdurchführungen,
Kabel, Installationsteile, Leitungen, Rohre, Blitzschutzanlagen,
Systemrändern etc.
Einschl. aller notwendigen Gerüste, Arbeitsbühnen und
Hebezeuge.
Menge: 1600,000 m2

**2.1.40 Fassaden-Trapezblech 35x207x1mm**
Farbbeschichtete Stahltrapezprofile für die Fassaden-
Verkleidung des Turbinengebäudes liefern und nach
DIN EN 1090 an die zuvor beschriebene Unterkonstruktion
vertikal befestigen.
Sichtbar genietet.
Profilhöhe 35 mm.
Sickenabstand 207 mm.
Nennblechdicke 1 mm.
Stahlgüte S320 (gem. stat. Nachweis).
Oberfläche/Beschichtung:
Außenseite bandverzinkt (Zinkauflage min. 275 g/m²), mit
hochwertiger Farbbeschichtung (z.B. Polyester, mind. 35 µm),
Farbe RAL 5007 (Brillantblau).
Innenseite  Schutzlack (RSL), hellgrau oder ähnlich.
Einschl. aller notwendigen bauaufsichtlich zugelassenen
Verbindungsmittel (Edelstahlschrauben mit Kalotten /
Dichtscheiben in der Hoch- oder Tiefsicke). Einschließlich
aller erforderlichen Kantteile, Ortgänge, Firstbleche und
Profilfüller.
Einschl. aller erforderlichen Zuschnitt-Arbeiten.
Einschl. aller notwendigen Gerüste, Arbeitsbühnen und
Hebezeuge.
Menge: 1600,000 m2

**2.1.50 Zulage Einbringöffnungen**
wie zuvor beschrieben, jedoch als Kleinflächen im Bereich
der Einbringöffnungen.
Abmessungen:
-2x 5.700x3.800 mm
-2x 3.600x3.600 mm
Position als Zulage zu Fassaden-Trapezblech.
Menge: 70,000 m2

**2.1.60 Zulage Farbabsetzungen Attikabereich**
Im Attikabereich werden an der Nord-/Südseite jeweils 12 Stück
und an der Ost-/Westseite jeweils 5 Stück der Trapezbleche in
der jeweiligen Breite von 1 Blechbreite (ca. 1.000 mm) und in
der jeweiligen Höhe von ca. 2.500 mm gegenüber der restlichen
Fassaden-Trapezbleche abwechselnd farblich abgesetzt.
Farbe NCS S 20240-R90B
Position als Zulage zu Fassaden-Trapezblech.
Menge: 85,000 m2

**2.1.70 Tropfbleche Sockel+Öffnungen Z 170**
Tropfbleche liefern und einbauen im Bereich
-Sockelabschluss,
-Tor-Türöffnung,
-Lüftungsgitter (waagerecht und halbrund),
-Einbringöffnungen,
-Durchführung Stahlabstützungen,
-Rohrdurchführungen.
3x gekantet, Zuschnitt bis 170 mm,
Farbe RAL 5007 (Brillantblau) nur Außenseite.
Oberfläche lt. Vorbemerkungen.
Blechdicke 0,75 mm
Komplett einschl. aller Edelstahl-Befestigungsmittel
und Dichtungsmaterialien und fachgerechtem Einbau.
Menge: 170,000 m

**2.1.80 Verblechung Profil Öffnungen Z 300**
Einfassungsblech liefern und einbauen für:
-Tor-Türöffnung,
-Lüftungsgitter (waagerecht und halbrund),
-Einbringöffnungen,
-Durchführung Stahlabstützungen,
-Rohrdurchführungen.
3-fach gekantet, Zuschnitt bis 300 mm,
Farbe RAL 5007 (Brillantblau) nur Außenseite.
Oberfläche lt. Vorbemerkungen.
Blechdicke 1 mm
Komplett einschl. aller Edelstahl-Befestigungsmittel
und Dichtungsmaterialien und fachgerechtem Einbau.
Menge: 170,000 m

**2.1.90 Trapezblech L-Profil 300**
Eckprofil liefern und einbauen für Außenecken
1-fach gekantet, Zuschnitt bis 300 mm,
Farbe RAL 5007 (Brillantblau) nur Außenseite.
Oberfläche lt. Vorbemerkungen.
Blechdicke 1 mm
Komplett einschl. aller Edelstahl-Befestigungsmittel
und Dichtungsmaterialien und fachgerechtem Einbau.
Menge: 94,000 m

**2.1.100 Seitl. Fugenprofil Einbringöffnungen**
Lisenenausbildung im Bereich der Einbringöffnungen
als senkrechte Trennung der Fassaden- bekleidung
liefern und einbauen.
Lisenenblech:
Material: Stahlblech Stärke 1,00 mm
Oberfläche: wie Fassadenbekleidung
Zuschnitt: 250 mm
4 mal gekantet
an vorhandener Unterkonstruktion befestigen,
Befestigungsmittel sind einzurechnen,
Dehnungsfugen sind bei der Montage zu
berücksichtigen, Stöße sind zu hinterlegen.
Menge: 30,000 m

**2.1.110 Blitzschutzverbindungen**
Blitzschutzverbindungen für elektrisch leitende Verbindungen zw.
verschiedenen Stahlbauteilen liefern und montieren.
L= ca. 1.000 mm
A= ca. 100 mm2
Menge: 50,000 Stck

**2.1.120 Einfassungen bis 0,25 m2 außen**
Einfassungen für Wanddurchbrüche rund oder eckig,
Füllung mittels Glattblechen und Tropfblech,
liefern und einbauen.
Farbe RAL 5007.
Oberfläche lt. Hinweis Flachbleche.
Blechdicke: 1mm.
Größe: bis 0,25 m2.
z.B. Holme der Stahlleitern, Rohrdurchführungen etc.
Menge: 20,000 Stck

**2.1.130 Einfassungen bis 0,5m2, außen**
Einfassungen wie Pos. vor,
jedoch Größe bis 0,5 m2
Menge: 10,000 Stck

**2.1.140 Einfassungen über 0,5m2, außen**
Einfassungen wie Pos. vor,
jedoch Größe über 0,5 m2
Menge: 5,000 m2

#### Titel 2.2 Anschluss Treppenturm Turbinengebäude

**2.2.10 Prüffähige Werkplanung Stahlbauteile**
*** Pauschalposition
Prüffähige Werkplanung/ Ausführungszeichnungen für
den Anschluss Treppenturm des Turbinen-Gebäudes.
Die umfasste die Treppenturmübergänge 1-3, den Schwer-
Lastbalkon und den Dachaustritt.
Auf Schnittpunkte mit der Fassendkonstruktion (Befestigung
an Wand, dortige UK Fassade und Wärmedämmung) ist zu
achten.
Vor Fertigungsbeginn hat der Auftragnehmer Zeichnungen
und/oder Beschreibungen zu liefern. Diese bedürfen der
Freigabe durch den Auftraggeber. Aus den Darstellungen
müssen Konstruktion, Maße, Einbau, Befestigung und
Bauanschlüsse der Bauteile sowie die Einbaufolge
erkennbar sein (DIN 18360, Zif. 3.1.1.3).
Bei der Werkplanung müssen angrenzende Bauteile
in Abstimmung mit den jeweiligen AN mit berücksichtigt
werden.
Menge: 1,000 pau

**2.2.20 Stahlprofile Anschlüsse Treppenturm**
Stahlprofile nach Zeichnungen 2609-200 und 2609-201
einschl. Materialliste 2609-200,
nach eigenem Aufmaß und Werkstattplanung fertigen
und komplett montieren;
Einschl. aller Bohrungen, Stützen, Konsolen, Aussteifungen,
Ausklinkungen, Spannstähle, Spannschlösser usw.
Werkstoff: S235JR
Korrosionsschutz feuerverzinkt nach DIN EN ISO 1461.
Menge: 8100,000 kg

**2.2.30 Stahlblechen, -platten Anschlüsse Treppenturm**
Stahlbleche, -platten nach Zeichnungen 2609-200 und 2609-201
einschl. Materialliste 2609-200,
nach eigenem Aufmaß und Werkstattplanung fertigen
und komplett montieren;
Einschl. aller Bohrungen, Aussteifungen, Ausklinkungen usw.
Werkstoff: S235JR
Korrosionsschutz feuerverzinkt nach DIN EN ISO 1461.
Menge: 560,000 kg

**2.2.40 Ankerbolzen Anschlüsse Treppenturm**
Ankerbolzen liefern und gemäß Werkplanung
einschl. systemzugehörigen Injektionsmörtel einbauen.
Benennung: z.B. Fischer FHB II-A-S M20x170/50 A4 o.glw.
Menge: 184,000 Stck

**2.2.50 Gitterrost-Stufen, 1000x270**
Gitterroststufen, nach örtl. Aufmaß einschl. erforderlicher
Lagesicherungen.
Feuerverzinkt.
Girostufe  600x270 - 35x2
Maße sind vor Ort aufzunehmen, die Werkzeichnung ist
vor Ausführung vorzulegen.
Typ: Meiser Preßroststufe o.glw.
Menge: 19,000 Stck

**2.2.60 Gitterroste Anschlüsse Treppenturm**
Abdeckungen für Treppenturmübergänge 1-3, den Schwer-
Lastbalkon und den Dachaustritt.
Podeste an diesen Konstruktionen mit Press-Rosten nach
örtl. Aufmaß einschl. erforderl. Lagesicherungen.
Feuerverzinkt.
Werkstoff: S235JR
Typ: GIRO 40x4-30x30-SP
Menge: 45,000 m2

**2.2.70 Temporäre Ausbretterung Gitterroste**
Temporäre Ausbretterung mit eventueller Unterkonstruktion.
Anschl. aufnehmen, transportieren und entsorgen einschl.
Gebühren.
Menge: 45,000 m2

**2.2.80 Stahlrohrgeländer für Treppen und Podeste**
Stahlrohrgeländer beidseitig für Treppen, Podeste
und Balkon/Bedienbühne, geschlossen geführt, auf
Gehrung geschnitten.
Befestigung als nicht abnehmbares Geländer.
Korrosionsschutz feuerverzinkt nach DIN EN ISO 1461.
Geländerhöhe : 1100 mm
Feldgröße : bis 2,0 m
Pfosten: Stahlrohr 60,3x4 mm;
Handlauf: Stahlrohr 48,3x3,2 mm;
Knielauf:  Stahlrohr 33,7x2,6 mm;
Fußleiste: Stahlblech 100x10 mm;
Anfertigung nach örtl. Aufmaß; einschl. aller notwendigen Verbindungen, Schrauben, Anschweiß-
Platten und Abrundung der Geländer-Enden usw.
Geländer für Treppen und Podeste gem.
beiliegendem Plan.
Menge: 55,000 m

**2.2.90 Oberflächenbeschichtung**
Oberflächenbeschichtung der vorgenannten Stahlkonstruktionen.
Grundbeschichtung:
- Reinigung,
- Aufbringen der schnell- und tieftemperaturhärtenden
 Grundbeschichtung auf Basis Epoxidharz-Zinkstaub,
  2-komponentig.
- Verarbeitung: spritzen / rollen / streichen
- Sollschichtdicke: 2x 80 µm
Deckbeschichtung:
- Aufbringen einer hochwertigen, UV-stabilen
 Beschichtung als Deckbeschichtung auf Stahlbauteile
 mittels 2-komponentigem Polyurethanharz
- Verarbeitung: spritzen / rollen / streichen
- Zahl der Arbeitsgänge: 1
- Sollschichtdicke: 80 µm
Einschl. notwendige Gerüste, Arbeitsbühnen ö.ä.
Farbe: NCS S 0530-R90B
Menge: 235,000 m2

#### Titel 2.3 Unterkonstruktion V-Kühler Dach Turb.-Geb.

**2.3.10 Prüffähige Werkplanung V-Kühler**
*** Pauschalposition
Prüffähige Werkplanung/ Ausführungszeichnungen für
die Unterkonstruktion des V-Kühlers auf dem Dach des
Turbinen-Gebäudes.
Vor Fertigungsbeginn hat der Auftragnehmer Zeichnungen
und/oder Beschreibungen zu liefern. Diese bedürfen der
Freigabe durch den Auftraggeber. Aus den Darstellungen
müssen Konstruktion, Maße, Einbau, Befestigung und
Bauanschlüsse der Bauteile sowie die Einbaufolge
erkennbar sein (DIN 18360, Zif. 3.1.1.3).
Bei der Werkplanung müssen angrenzende Bauteile
in Abstimmung mit den jeweiligen AN mit berücksichtigt
werden.
Menge: 1,000 pau

**2.3.20 Gestellfuß verzinkt, Rohr 168,3x7**
Fuß für Unterkonstruktion V-Kühler aus  senkrechten Rohren
Ø 168,3x7,1 mm, innen gedämmt.
Fußhöhe ca. 650 mm (mit Fuß- und Kopfplatte ca. 690 mm).
Fußplatte 20x300x300 + 4 Bohrungen.
Thermische Trennung mit Thermostopp- Kunststoffplatten
Dicke 5 mm.
Einschl. Befestigung auf Stahlbetonplatte mit je 4 Ankern
FAZ II M16/50 gvz.
Kopfplatte 20x300x300 mit 4 Bohrungen für M16 10.9
Komplett feuerverzinkt.
Anfertigung nach örtl. Aufmaß; einschl. aller notwendigen
Verbindungen, Schrauben, Anschweißplatten usw..
Lieferung und Einbau müssen der Stahlbaumontage vorgezogen
werden, damit das Dach gefertigt werden kann.
Menge: 10,000 Stck

**2.3.30 Stahlprofile Anschlüsse V-Kühler**
Stahlprofile
-2x Längsträger HEA 140, l=10.220 mm
-2x Randträger  U 120,  l=10.220 mm
-10x Querprofile HEA 120, l= 4.600 mm
-2x Randträger U120,  l= 4.600 mm,
nach eigenem Aufmaß und Werkstattplanung fertigen
und komplett montieren;
Einschl. aller Bohrungen, Stützen, Konsolen, Aussteifungen,
Ausklinkungen, Spannstähle, Spannschlösser usw.
Werkstoff: S235JR
Korrosionsschutz feuerverzinkt nach DIN EN ISO 1461.
Menge: 2300,000 kg

**2.3.40 Stahlblechen, -platten V-Kühler**
Stahlbleche,
nach eigenem Aufmaß und Werkstattplanung fertigen
und komplett montieren;
Einschl. aller Bohrungen, Aussteifungen, Ausklinkungen usw.
Werkstoff: S235JR
Korrosionsschutz feuerverzinkt nach DIN EN ISO 1461.
Menge: 100,000 kg

**2.3.50 Gitterrost-Stufen, 1200x270**
Gitterroststufen, nach örtl. Aufmaß einschl. erforderlicher
Lagesicherungen.
Feuerverzinkt.
Girostufe  600x270 - 35x2
Maße sind vor Ort aufzunehmen, die Werkzeichnung ist
vor Ausführung vorzulegen.
Typ: Meiser Preßroststufe o.glw.
Menge: 5,000 Stck

**2.3.60 Gitterroste V-Kühler**
Abdeckungen für Podeste des V-Kühlers.
Podeste an dieser Konstruktion mit Press-Rosten nach
örtl. Aufmaß einschl. erforderl. Lagesicherungen.
Feuerverzinkt.
Werkstoff: S235JR
Typ: GIRO 40x4-30x30-SP
Menge: 25,000 m2

**2.3.70 Temporäre Ausbretterung Gitterroste**
Temporäre Ausbretterung mit eventueller Unterkonstruktion.
Anschl. aufnehmen, transportieren und entsorgen einschl.
Gebühren.
Menge: 25,000 m2

**2.3.80 Stahlrohrgeländer für V-Kühler**
Stahlrohrgeländer für V-Kühler,
geschlossen geführt, auf Gehrung geschnitten.
Befestigung als nicht abnehmbares Geländer.
Korrosionsschutz feuerverzinkt nach DIN EN ISO 1461.
Geländerhöhe : 1100 mm
Feldgröße : bis 2,0 m
Pfosten: Stahlrohr 60,3x4 mm;
Handlauf: Stahlrohr 48,3x3,2 mm;
Knielauf:  Stahlrohr 33,7x2,6 mm;
Fußleiste: Stahlblech 100x10 mm;
Anfertigung nach örtl. Aufmaß; einschl. aller notwendigen Verbindungen, Schrauben, Anschweiß-
Platten und Abrundung der Geländer-Enden usw.
Geländer für Treppen und Podeste gem.
beiliegendem Plan.
Menge: 32,000 m

**2.3.90 Oberflächenbeschichtung**
Oberflächenbeschichtung der vorgenannten Stahlkonstruktionen.
Grundbeschichtung:
- Reinigung,
- Aufbringen der schnell- und tieftemperaturhärtenden
 Grundbeschichtung auf Basis Epoxidharz-Zinkstaub,
  2-komponentig.
- Verarbeitung: spritzen / rollen / streichen
- Sollschichtdicke: 2x 80 µm
 Deckbeschichtung:
- Aufbringen einer hochwertigen, UV-stabilen
 Beschichtung als Deckbeschichtung auf Stahlbauteile
 mittels 2-komponentigem Polyurethanharz
- Verarbeitung: spritzen / rollen / streichen
- Zahl der Arbeitsgänge: 1
- Sollschichtdicke: 80 µm
Einschl. notwendige Gerüste, Arbeitsbühnen ö.ä.
Farbe: NCS S 0530-R90B
Menge: 100,000 m2

#### Titel 2.4 Unterkonstruktion Lüftung/Klima Dach Turb.-Geb.

**2.4.10 Prüffähige Werkplanung Lüftung/Klimaeinheiten**
*** Pauschalposition
Prüffähige Werkplanung/ Ausführungszeichnungen für
die Unterkonstruktion der Lüftung/Klimaeinheiten auf
dem Dach des Turbinen-Gebäudes.
Vor Fertigungsbeginn hat der Auftragnehmer Zeichnungen
und/oder Beschreibungen zu liefern. Diese bedürfen der
Freigabe durch den Auftraggeber. Aus den Darstellungen
müssen Konstruktion, Maße, Einbau, Befestigung und
Bauanschlüsse der Bauteile sowie die Einbaufolge
erkennbar sein (DIN 18360, Zif. 3.1.1.3).
Bei der Werkplanung müssen angrenzende Bauteile
in Abstimmung mit den jeweiligen AN mit berücksichtigt
werden.
Menge: 1,000 pau

**2.4.20 Gestellfuß verzinkt, Rohr 168,3x7**
Fuß für Unterkonstruktion Lüftung/Klimaeinheiten aus
senkrechten Rohren Ø 168,3x7,1 mm, innen gedämmt.
Fußhöhe ca. 650 mm (mit Fuß- und Kopfplatte ca. 690 mm).
Fußplatte 20x300x300 + 4 Bohrungen.
Thermische Trennung mit Thermostopp- Kunststoffplatten
Dicke 5 mm.
Einschl. Befestigung auf Stahlbetonplatte mit je 4 Ankern
FAZ II M16/50 gvz.
Kopfplatte 20x300x300 mit 4 Bohrungen für M16 10.9
Komplett feuerverzinkt.
Anfertigung nach örtl. Aufmaß; einschl. aller notwendigen
Verbindungen, Schrauben, Anschweißplatten usw..
Lieferung und Einbau müssen der Stahlbaumontage vorgezogen
werden, damit das Dach gefertigt werden kann.
Menge: 8,000 Stck

**2.4.30 Stahlprofile Anschlüsse Lüft/Klimaeinheit**
Stahlprofile
nach eigenem Aufmaß und Werkstattplanung fertigen
und komplett montieren;
Einschl. aller Bohrungen, Stützen, Konsolen, Aussteifungen,
Ausklinkungen, Spannstähle, Spannschlösser usw.
Werkstoff: S235JR
Korrosionsschutz feuerverzinkt nach DIN EN ISO 1461.
Menge: 1000,000 kg

**2.4.40 Stahlblechen, -platten Lüft/Klimaeinheiten**
Stahlbleche,
nach eigenem Aufmaß und Werkstattplanung fertigen
und komplett montieren;
Einschl. aller Bohrungen, Aussteifungen, Ausklinkungen usw.
Werkstoff: S235JR
Korrosionsschutz feuerverzinkt nach DIN EN ISO 1461.
Menge: 50,000 kg

**2.4.50 Oberflächenbeschichtung**
Oberflächenbeschichtung der vorgenannten Stahlkonstruktionen.
Grundbeschichtung:
- Reinigung,
- Aufbringen der schnell- und tieftemperaturhärtenden
 Grundbeschichtung auf Basis Epoxidharz-Zinkstaub,
  2-komponentig.
- Verarbeitung: spritzen / rollen / streichen
- Sollschichtdicke: 2x 80 µm
 Deckbeschichtung:
- Aufbringen einer hochwertigen, UV-stabilen
 Beschichtung als Deckbeschichtung auf Stahlbauteile
 mittels 2-komponentigem Polyurethanharz
- Verarbeitung: spritzen / rollen / streichen
- Zahl der Arbeitsgänge: 1
- Sollschichtdicke: 80 µm
Einschl. notwendige Gerüste, Arbeitsbühnen ö.ä.
Farbe: NCS S 0530-R90B
Menge: 50,000 m2

#### Titel 2.5 Treppe EG-1.OG, Turb.-Geb. innen

**2.5.10 Prüffähige Werkplanung Innentreppe**
*** Pauschalposition
Prüffähige Werkplanung/ Ausführungszeichnungen für
die Innentreppe des Turbinen-Gebäudes.
Vor Fertigungsbeginn hat der Auftragnehmer Zeichnungen
und/oder Beschreibungen zu liefern. Diese bedürfen der
Freigabe durch den Auftraggeber. Aus den Darstellungen
müssen Konstruktion, Maße, Einbau, Befestigung und
Bauanschlüsse der Bauteile sowie die Einbaufolge
erkennbar sein (DIN 18360, Zif. 3.1.1.3).
Bei der Werkplanung müssen angrenzende Bauteile
in Abstimmung mit den jeweiligen AN mit berücksichtigt
werden.
Menge: 1,000 pau

**2.5.20 Stahlprofile Anschlüsse Innentreppe**
Stahlprofile nach Zeichnungen V-10-101, V-20-101 und
V-20-105,
nach eigenem Aufmaß und Werkstattplanung fertigen
und komplett montieren;
Einschl. aller Bohrungen, Stützen, Konsolen, Aussteifungen,
Ausklinkungen, Spannstähle, Spannschlösser usw.
Werkstoff: S235JR
Korrosionsschutz feuerverzinkt nach DIN EN ISO 1461.
Menge: 2250,000 kg

**2.5.30 Stahlbleche, -platten Innentreppe**
Stahlbleche, -platten nach Zeichnungen V-10-101,
V-20-101 und V-20-105,
nach eigenem Aufmaß und Werkstattplanung fertigen
und komplett montieren;
Einschl. aller Bohrungen, Aussteifungen, Ausklinkungen usw.
Werkstoff: S235JR
Korrosionsschutz feuerverzinkt nach DIN EN ISO 1461.
Menge: 250,000 kg

**2.5.40 Ankerbolzen Innentreppe**
Ankerbolzen liefern und gemäß Werkplanung
einschl. systemzugehörigen Injektionsmörtel einbauen.
Benennung: z.B. Fischer FHB II-A-S M20x170/50 A4 o.glw.
Menge: 24,000 Stck

**2.5.50 Gitterrost-Stufen, 1000x270**
Gitterroststufen, nach örtl. Aufmaß einschl. erforderlicher
Lagesicherungen.
Feuerverzinkt.
Girostufe  600x270 - 35x2
Maße sind vor Ort aufzunehmen, die Werkzeichnung ist
vor Ausführung vorzulegen.
Typ: Meiser Preßroststufe o.glw.
Menge: 35,000 Stck

**2.5.60 Gitterroste Innentreppe**
Abdeckungen für Podest der Innentreppe.
Podest an dieser Konstruktion mit Press-Rosten nach
örtl. Aufmaß einschl. erforderl. Lagesicherungen.
Feuerverzinkt.
Werkstoff: S235JR
Typ: GIRO 40x4-30x30-SP
Menge: 3,000 m2

**2.5.70 Temporäre Ausbretterung Gitterroste**
Temporäre Ausbretterung mit eventueller Unterkonstruktion.
Anschl. aufnehmen, transportieren und entsorgen einschl.
Gebühren.
Menge: 3,000 m2

**2.5.80 Stahlrohrgeländer für Innentreppe**
Stahlrohrgeländer beidseitig für Treppe, Podest und
Austrittseinfassung,
geschlossen geführt, auf Gehrung geschnitten.
Befestigung als nicht abnehmbares Geländer.
Korrosionsschutz feuerverzinkt nach DIN EN ISO 1461.
Geländerhöhe : 1100 mm
Feldgröße : bis 2,0 m
Pfosten: Stahlrohr 60,3x4 mm;
Handlauf: Stahlrohr 48,3x3,2 mm;
Knielauf:  Stahlrohr 33,7x2,6 mm;
Fußleiste: Stahlblech 100x10 mm;
Anfertigung nach örtl. Aufmaß; einschl. aller notwendigen Verbindungen, Schrauben, Anschweiß-
Platten und Abrundung der Geländer-Enden usw.
Geländer für Treppen und Podeste gem.
beiliegendem Plan.
Menge: 30,000 m

**2.5.90 Oberflächenbeschichtung**
Oberflächenbeschichtung der vorgenannten Stahlkonstruktionen.
Grundbeschichtung:
- Reinigung,
- Aufbringen der schnell- und tieftemperaturhärtenden
 Grundbeschichtung auf Basis Epoxidharz-Zinkstaub,
  2-komponentig.
- Verarbeitung: spritzen / rollen / streichen
- Sollschichtdicke: 2x 80 µm
 Deckbeschichtung:
- Aufbringen einer hochwertigen, UV-stabilen
 Beschichtung als Deckbeschichtung auf Stahlbauteile
 mittels 2-komponentigem Polyurethanharz
- Verarbeitung: spritzen / rollen / streichen
- Zahl der Arbeitsgänge: 1
- Sollschichtdicke: 80 µm
Einschl. notwendige Gerüste, Arbeitsbühnen ö.ä.
Farbe: NCS S 0530-R90B
Menge: 60,000 m2

#### Titel 2.6 Podest 1.OG, Turb.-Geb. innen

**2.6.10 Prüffähige Werkplanung Podest 1.OG**
*** Pauschalposition
Prüffähige Werkplanung/ Ausführungszeichnungen für
das Podest im 1.OG des Turbinen-Gebäudes.
Vor Fertigungsbeginn hat der Auftragnehmer Zeichnungen
und/oder Beschreibungen zu liefern. Diese bedürfen der
Freigabe durch den Auftraggeber. Aus den Darstellungen
müssen Konstruktion, Maße, Einbau, Befestigung und
Bauanschlüsse der Bauteile sowie die Einbaufolge
erkennbar sein (DIN 18360, Zif. 3.1.1.3).
Bei der Werkplanung müssen angrenzende Bauteile
in Abstimmung mit den jeweiligen AN mit berücksichtigt
werden.
Menge: 1,000 pau

**2.6.20 Stahlprofile Anschlüsse Podest 1.OG**
Stahlprofile nach Zeichnungen V-10-102, V-20-103 und
V-20-104,
nach eigenem Aufmaß und Werkstattplanung fertigen
und komplett montieren;
Einschl. aller Bohrungen, Stützen, Konsolen, Aussteifungen,
Ausklinkungen, Spannstähle, Spannschlösser usw.
Werkstoff: S235JR
Korrosionsschutz feuerverzinkt nach DIN EN ISO 1461.
Menge: 1250,000 kg

**2.6.30 Stahlblechen, -platten Podest 1.OG**
Stahlbleche, -platten nach Zeichnungen V-10-102,
V-20-103 und V-20-104,
nach eigenem Aufmaß und Werkstattplanung fertigen
und komplett montieren;
Einschl. aller Bohrungen, Aussteifungen, Ausklinkungen usw.
Werkstoff: S235JR
Korrosionsschutz feuerverzinkt nach DIN EN ISO 1461.
Menge: 100,000 kg

**2.6.40 Ankerbolzen Podest 1.OG**
Ankerbolzen liefern und gemäß Werkplanung
einschl. systemzugehörigen Injektionsmörtel einbauen.
Benennung: z.B. Fischer FHB II-A-S M20x170/50 A4 o.glw.
Menge: 28,000 Stck

**2.6.50 Gitterrost-Stufen, 600x270**
Gitterroststufen, nach örtl. Aufmaß einschl. erforderlicher
Lagesicherungen.
Feuerverzinkt.
Girostufe  600x270 - 35x2
Maße sind vor Ort aufzunehmen, die Werkzeichnung ist
vor Ausführung vorzulegen.
Typ: Meiser Preßroststufe o.glw.
Menge: 6,000 Stck

**2.6.60 Gitterroste Podest 1.OG**
Abdeckungen für Podest im 1.OG des Turb.-Geb.
Podest an dieser Konstruktion mit Press-Rosten nach
örtl. Aufmaß einschl. erforderl. Lagesicherungen.
Feuerverzinkt.
Werkstoff: S235JR
Typ: GIRO 40x4-30x30-SP
Menge: 16,000 m2

**2.6.70 Temporäre Ausbretterung Gitterroste**
Temporäre Ausbretterung mit eventueller Unterkonstruktion.
Anschl. aufnehmen, transportieren und entsorgen einschl.
Gebühren.
Menge: 16,000 m2

**2.6.80 Stahlrohrgeländer für Innentreppe**
Stahlrohrgeländer beidseitig für Treppe, Podest und
Austrittseinfassung,
geschlossen geführt, auf Gehrung geschnitten.
Befestigung als abnehmbares Geländer.
Korrosionsschutz feuerverzinkt nach DIN EN ISO 1461.
Geländerhöhe : 1100 mm
Feldgröße : bis 2,0 m
Pfosten: Stahlrohr 60,3x4 mm;
Handlauf: Stahlrohr 48,3x3,2 mm;
Knielauf:  Stahlrohr 33,7x2,6 mm;
Fußleiste: Stahlblech 100x10 mm;
Anfertigung nach örtl. Aufmaß; einschl. aller notwendigen Verbindungen, Schrauben, Anschweiß-
Platten und Abrundung der Geländer-Enden usw.
Geländer für Treppen und Podeste gem.
beiliegendem Plan.
Menge: 26,000 m

**2.6.90 Oberflächenbeschichtung**
Oberflächenbeschichtung der vorgenannten Stahlkonstruktionen.
Grundbeschichtung:
- Reinigung,
- Aufbringen der schnell- und tieftemperaturhärtenden
 Grundbeschichtung auf Basis Epoxidharz-Zinkstaub,
  2-komponentig.
- Verarbeitung: spritzen / rollen / streichen
- Sollschichtdicke: 2x 80 µm
 Deckbeschichtung:
- Aufbringen einer hochwertigen, UV-stabilen
 Beschichtung als Deckbeschichtung auf Stahlbauteile
 mittels 2-komponentigem Polyurethanharz
- Verarbeitung: spritzen / rollen / streichen
- Zahl der Arbeitsgänge: 1
- Sollschichtdicke: 80 µm
Einschl. notwendige Gerüste, Arbeitsbühnen ö.ä.
Farbe: NCS S 0530-R90B
Menge: 45,000 m2

#### Titel 2.7 Kleine Kranbahn, Turb.-Geb. innen

**2.7.10 Prüffähige Werkplanung Kleine Kranbahn**
*** Pauschalposition
Prüffähige Werkplanung/ Ausführungszeichnungen für
die kleine Kranbahn im 2.OG des Turbinen-Gebäudes.
Vor Fertigungsbeginn hat der Auftragnehmer Zeichnungen
und/oder Beschreibungen zu liefern. Diese bedürfen der
Freigabe durch den Auftraggeber. Aus den Darstellungen
müssen Konstruktion, Maße, Einbau, Befestigung und
Bauanschlüsse der Bauteile sowie die Einbaufolge
erkennbar sein (DIN 18360, Zif. 3.1.1.3).
Bei der Werkplanung müssen angrenzende Bauteile
in Abstimmung mit den jeweiligen AN mit berücksichtigt
werden.
Menge: 1,000 pau

**2.7.20 Stahlprofile Kleine Kranbahn mit Anschlüssen**
Stahlprofile nach Zeichnungen V-10-102 und V-20-103,
nach eigenem Aufmaß und Werkstattplanung fertigen
und komplett montieren;
Einschl. aller Bohrungen, Stützen, Konsolen, Aussteifungen,
Ausklinkungen usw.
Werkstoff: S235JR
Kranbahn HEB300, l=3000 mm mit 6 Ankern in Stb-
Rippendecke befestigt.
Korrosionsschutz feuerverzinkt nach DIN EN ISO 1461.
Menge: 600,000 kg

**2.7.30 Ankerbolzen Kleine Kranbahn**
Ankerbolzen liefern und gemäß Werkplanung
einschl. systemzugehörigen Injektionsmörtel einbauen.
Benennung: z.B. Fischer FHB II-A-S M20x170/50 A4 o.glw.
Menge: 6,000 Stck

**2.7.40 Oberflächenbeschichtung**
Oberflächenbeschichtung der vorgenannten Stahlkonstruktionen.
Grundbeschichtung:
- Reinigung,
- Aufbringen der schnell- und tieftemperaturhärtenden
 Grundbeschichtung auf Basis Epoxidharz-Zinkstaub,
  2-komponentig.
- Verarbeitung: spritzen / rollen / streichen
- Sollschichtdicke: 2x 80 µm
 Deckbeschichtung:
- Aufbringen einer hochwertigen, UV-stabilen
 Beschichtung als Deckbeschichtung auf Stahlbauteile
 mittels 2-komponentigem Polyurethanharz
- Verarbeitung: spritzen / rollen / streichen
- Zahl der Arbeitsgänge: 1
- Sollschichtdicke: 80 µm
Einschl. notwendige Gerüste, Arbeitsbühnen ö.ä.
Farbe: NCS S 0530-R90B
Menge: 10,000 m2

### Abschnitt 3 Betriebsgebäude LuKo

#### Titel 3.1 Stahlkonstruktion BTG LuKo

**3.1.10 Prüffähige Werkplanung Gesamtstahlkonst.**
*** Pauschalposition
Prüffähige Werkplanung/ Ausführungszeichnungen für
die gesamte Stahlkonstruktion des Betriebsgebäudes LuKo.
Vor Fertigungsbeginn hat der Auftragnehmer Zeichnungen
und/oder Beschreibungen zu liefern. Diese bedürfen der
Freigabe durch den Auftraggeber. Aus den Darstellungen
müssen Konstruktion, Maße, Einbau, Befestigung und
Bauanschlüsse der Bauteile sowie die Einbaufolge
erkennbar sein (DIN 18360, Zif. 3.1.1.3).
Bei der Werkplanung müssen angrenzende Bauteile
in Abstimmung mit den jeweiligen AN mit berücksichtigt
werden.
Menge: 1,000 pau

**3.1.20 Stahlprofile Gesamtstahlkonstruktion**
Stahlprofile nach Zeichnungen 2609-220, 2609-221
einschl. Materialliste 2609-220,
nach eigenem Aufmaß und Werkstattplanung fertigen
und komplett montieren;
Einschl. aller Bohrungen, Stützen, Konsolen, Aussteifungen,
Ausklinkungen, Spannstähle, Spannschlösser usw.
Werkstoff: S235JR
Korrosionsschutz feuerverzinkt nach DIN EN ISO 1461.
Menge: 16000,000 kg

**3.1.30 Stahlblechen, -platten Gesamtstahlkonst.**
Stahlbleche, -platten nach Zeichnungen 2609-220,
2609-221 einschl. Materialliste 2609-220,
nach eigenem Aufmaß und Werkstattplanung fertigen
und komplett montieren;
Einschl. aller Bohrungen, Aussteifungen, Ausklinkungen usw.
Werkstoff: S235JR
Korrosionsschutz feuerverzinkt nach DIN EN ISO 1461.
Menge: 650,000 kg

**3.1.40 Ankerbolzen 24/30**
Ankerbolzen liefern und gemäß Werkplanung
einschl. systemzugehörigen Injektionsmörtel einbauen.
Benennung: z.B. Fischer FAZ II Plus 24/30 o.glw.
Menge: 28,000 Stck

**3.1.50 Ankerbolzen 12/10**
Ankerbolzen liefern und gemäß Werkplanung
einschl. systemzugehörigen Injektionsmörtel einbauen.
Benennung: z.B. Fischer FAZ II Plus 12/10 o.glw.
Menge: 18,000 Stck

**3.1.60 Gitterroste OG**
Abdeckungen für Deckenebene OG.
Deckenebene an dieser Konstruktion mit Press-Rosten
nach örtl. Aufmaß einschl. erforderl. Lagesicherungen.
Feuerverzinkt.
Werkstoff: S235JR
Typ: GIRO 60x3-30x30-SP
Menge: 48,000 m2

**3.1.70 Gitterroste Innentreppe**
Abdeckungen für Podest der Innentreppe.
Ebene und Podest an dieser Konstruktion mit Press-Rosten
nach örtl. Aufmaß einschl. erforderl. Lagesicherungen.
Feuerverzinkt.
Werkstoff: S235JR
Typ: GIRO 35x3-30x30-SP
Menge: 2,000 m2

**3.1.80 Temporäre Ausbretterung Gitterroste**
Temporäre Ausbretterung mit eventueller Unterkonstruktion.
Anschl. aufnehmen, transportieren und entsorgen einschl.
Gebühren.
Menge: 50,000 m2

**3.1.90 Gitterrost-Stufen, 1000x270**
Gitterroststufen, nach örtl. Aufmaß einschl. erforderlicher
Lagesicherungen.
Feuerverzinkt.
Girostufe  600x270 - 35x2
Maße sind vor Ort aufzunehmen, die Werkzeichnung ist
vor Ausführung vorzulegen.
Typ: Meiser Preßroststufe o.glw.
Menge: 17,000 Stck

**3.1.100 Stahlrohrgeländer für Innentreppe**
Stahlrohrgeländer beidseitig für Treppe, Podest und
Austrittseinfassung,
geschlossen geführt, auf Gehrung geschnitten.
Befestigung als nicht abnehmbares Geländer.
Korrosionsschutz feuerverzinkt nach DIN EN ISO 1461.
Geländerhöhe : 1100 mm
Feldgröße : bis 2,0 m
Pfosten: Stahlrohr 48,3x3,2 mm;
Handlauf: Stahlrohr 48,3x3,2 mm;
Knielauf:  Stahlrohr 33,7x2,6 mm;
Fußleiste: Stahlblech 100x10 mm;
Anfertigung nach örtl. Aufmaß; einschl. aller notwendigen Verbindungen, Schrauben, Anschweiß-
Platten und Abrundung der Geländer-Enden usw.
Geländer für Treppen und Podeste gem.
beiliegendem Plan.
Menge: 20,000 m

**3.1.110 Oberflächenbeschichtung**
Oberflächenbeschichtung der vorgenannten Stahlkonstruktionen.
Grundbeschichtung:
- Reinigung,
- Aufbringen der schnell- und tieftemperaturhärtenden
 Grundbeschichtung auf Basis Epoxidharz-Zinkstaub,
  2-komponentig.
- Verarbeitung: spritzen / rollen / streichen
- Sollschichtdicke: 2x 80 µm
 Deckbeschichtung:
- Aufbringen einer hochwertigen, UV-stabilen
 Beschichtung als Deckbeschichtung auf Stahlbauteile
 mittels 2-komponentigem Polyurethanharz
- Verarbeitung: spritzen / rollen / streichen
- Zahl der Arbeitsgänge: 1
- Sollschichtdicke: 80 µm
Einschl. notwendige Gerüste, Arbeitsbühnen ö.ä.
Farbe: NCS S 0530-R90B
Menge: 400,000 m2

#### Titel 3.2 Fassade BTG LuKo

**3.2.10 Prüffähige Werkplanung Fassadenkonst. LuKo**
*** Pauschalposition
Prüffähige Werkplanung/ Ausführungszeichnungen für
die Fassadenkonstruktion des Betriebsgebäudes LuKo.
Vor Fertigungsbeginn hat der Auftragnehmer Zeichnungen
und/oder Beschreibungen zu liefern. Diese bedürfen der
Freigabe durch den Auftraggeber. Aus den Darstellungen
müssen Konstruktion, Maße, Einbau, Befestigung und
Bauanschlüsse der Bauteile sowie die Einbaufolge
erkennbar sein (DIN 18360, Zif. 3.1.1.3).
Bei der Werkplanung müssen angrenzende Bauteile
in Abstimmung mit den jeweiligen AN mit berücksichtigt
werden.
Menge: 1,000 pau

**3.2.20 Stahlbl.-Fassadenkassette 100/600, t=1,0/1,25mm**
Fassaden-Kassetten nach beiliegenden Plänen V-10-201,
V-10-202, V-20-201, V30-201 und V-40-201
liefern und an der Stahlkonstruktion des Betriebsgebäudes
LuKo montieren.
Aufbau nach eigenem Aufmaß und eigener Werkplanung.
Bestehend aus:
 z.B. Wurzer Profiltechnik Kassette WU 100/ 600 o.glw.
 t=1,0 - 1,25 mm (nach eigener Werkplanung).
Befestigung der Fassaden-Kassetten an der Stahlunterkonstruktion
nach beiliegenden Plänen und nach eigener Bemessung.
Zusätzlich erforderliche Befestigungsstellen, Auswechslungen aus
verzinktem Stahlblechkantteilen (L- oder Z-Profile) sind in die
Einheitspreise einzukalkulieren.
Menge: 185,000 m2

**3.2.30 MW-Dämmplatte, WLZ 035, d=80mm**
Fassadendämmplatten aus Mineralwolle liefern und einbauen,
Außenseite kaschiert mit schwarzem Glasvlies,
mit systemzugehöriger Klebemasse dicht gestoßen in den
Stahlblech-Fassadenkassetten verkleben.
Klebeverfahren:
Punkt-Wulst (alternative Verklebung durch maschinellen
Kleberauftrag auf den Untergrund möglich).
Zugfestigkeit senkrecht zur Plattenebene:
σmt > 1,0 kPa nach EN 13162.
Brandverhalten:
Klasse A1 nach DIN EN 13501-1 (nicht brennbar).
Anwendungstyp: WAB-zk nach DIN 4108-10.
Dämmplattendicke: 80 mm.
Kantenausbildung: stumpf.
U-Wert: 0,035 W/(m2K).
Einschl. aller Zuschnitt-Arbeiten, gerade oder schräg, an
Aussparungen, Ausschnitte für Leuchten, Luftauslässe,
Revisionsöffnungen, Schalterelemente, Rohrdurchführungen,
Kabel, Installationsteile, Leitungen, Rohre, Blitzschutzanlagen,
Systemrändern etc.
Einschl. aller notwendigen Gerüste, Arbeitsbühnen und
Hebezeuge.
Menge: 185,000 m2

**3.2.40 Fassaden-Trapezblech 35x207x1mm**
Farbbeschichtete Stahltrapezprofile für die Fassaden-
Verkleidung des Turbinengebäudes liefern und nach
DIN EN 1090 an die zuvor beschriebene Unterkonstruktion
vertikal befestigen.
Sichtbar genietet.
Profilhöhe 35 mm.
Sickenabstand 207 mm.
Nennblechdicke 1 mm.
Stahlgüte S320 (gem. stat. Nachweis).
Oberfläche/Beschichtung:
Außenseite bandverzinkt (Zinkauflage min. 275 g/m²), mit
hochwertiger Farbbeschichtung (z.B. Polyester, mind. 35 µm),
Farbe NCS S 1040-R90B.
Innenseite  Schutzlack (RSL), hellgrau oder ähnlich.
Einschl. aller notwendigen bauaufsichtlich zugelassenen
Verbindungsmittel (Edelstahlschrauben mit Kalotten /
Dichtscheiben in der Hoch- oder Tiefsicke). Einschließlich
aller erforderlichen Kantteile, Ortgänge, Firstbleche und
Profilfüller.
Einschl. aller erforderlichen Zuschnitt-Arbeiten.
Einschl. aller notwendigen Gerüste, Arbeitsbühnen und
Hebezeuge.
Menge: 185,000 m2

**3.2.50 Zulage Einbringöffnungen**
wie zuvor beschrieben, jedoch als Kleinfläche im Bereich
der Einbringöffnung.
Abmessung: 2.500x2.500 mm.
Position als Zulage zu Fassaden-Trapezblech.
Menge: 7,000 m2

*Hinweis: Hinweis Flachbleche*
Hinweis Flachbleche:
Herstellen, Liefern und Montieren von Flachblechen mehrfach gekantet für
Rohrdurchdringungen Fassade, Glattblecheinlagen mit Tropfblech u.dgl.
Oberfläche: bandverzinktes Stahlblech Z 275 (275 g/m² Zink) beidseitig
Blechdicke: mind. 1,00 mm
Farbton nach beiliegendem Plan Ansichten, Plan-Nr. : V-30-201
Durchdringungen sind mit farblosen Silikon sauber abzusiegeln.
Blechprofile:
-Außen- und Innenecken,
-Seiteneinfassprofil für Öffnungen,
-Kassettenabdeckprofil innen + außen,
-Sturzabdeckung,
-Ortganganschlussprofil,
-Sturz- und Brüstungswechsel.
Die Einbringöffnungen in der Fassade sind so auszuführen, dass ein
nachträglicher Verschluss sowie das nachträgliche Öffnen ohne größere
Zerstörungen möglich ist, d.h. die Flächen werden wie der Fassaden-
Aufbau mit Einfassblechen und der nötigen Tragkonstruktion geschlossen,
die Fugen erhalten ein gesondertes Profil.
Das Angebot muss die für die jeweilige Verblechung erforderlichen
Unterkonstruktionen evtl. Vorstoßbleche usw. enthalten.

**3.2.60 Tropfbleche Sockel+Öffnungen Z 170**
Tropfbleche liefern und einbauen im Bereich
-Sockelabschluss,
-Tor-Türöffnung,
-Lüftungsgitter (waagerecht und halbrund),
-Einbringöffnungen,
-Durchführung Stahlabstützungen,
-Rohrdurchführungen.
3x gekantet, Zuschnitt bis 170 mm,
Farbe: NCS S 1040-R90B nur Außenseite.
Oberfläche lt. Vorbemerkungen.
Blechdicke 0,75 mm
Komplett einschl. aller Edelstahl-Befestigungsmittel
und Dichtungsmaterialien und fachgerechtem Einbau.
Menge: 20,000 m

**3.2.70 Verblechung Profil Öffnungen bis L 200**
Einfassungsblech liefern und einbauen für:
-Tor-Türöffnung,
-Einbringöffnungen,
2-fach gekantet, Zuschnitt bis 200 mm,
Farbe: NCS S 1040-R90B nur Außenseite.
Oberfläche lt. Vorbemerkungen.
Blechdicke 1 mm
Komplett einschl. aller Edelstahl-Befestigungsmittel
und Dichtungsmaterialien und fachgerechtem Einbau.
Menge: 170,000 m

**3.2.80 Trapezblech L-Profil 300**
Eckprofil liefern und einbauen für Außenecken
1-fach gekantet, Zuschnitt bis 300 mm,
Farbe NCS S 1040-R90B nur Außenseite.
Oberfläche lt. Vorbemerkungen.
Blechdicke 1 mm
Komplett einschl. aller Edelstahl-Befestigungsmittel
und Dichtungsmaterialien und fachgerechtem Einbau.
Menge: 26,000 m

**3.2.90 Trapezblech U-Profil 50+200+50**
U-Profil liefern und einbauen für seitliche Fensterlaibungen
2-fach gekantet, Zuschnitt bis 300 mm (50+200+50 mm),
Farbe NCS S 1040-R90B nur Außenseite.
Oberfläche lt. Vorbemerkungen.
Blechdicke 1 mm
Komplett einschl. aller Edelstahl-Befestigungsmittel
und Dichtungsmaterialien und fachgerechtem Einbau.
Menge: 15,000 m

**3.2.100 Blitzschutzverbindungen**
Blitzschutzverbindungen für elektrisch leitende Verbindungen zw.
verschiedenen Stahlbauteilen liefern und montieren.
L= ca. 1.000 mm
A= ca. 100 mm2
Menge: 20,000 Stck

**3.2.110 Einfassungen bis 0,25 m2 außen**
Einfassungen für Wanddurchbrüche rund oder eckig,
Füllung mittels Glattblechen und Tropfblech,
liefern und einbauen.
Farbe NCS S 1040-R90B.
Oberfläche lt. Hinweis Flachbleche.
Blechdicke: 1mm.
Größe: bis 0,25 m2.
z.B. Holme der Stahlleitern, Rohrdurchführungen etc.
Menge: 5,000 Stck

**3.2.120 Einfassungen bis 0,5m2, außen**
Einfassungen wie Pos. vor,
jedoch Größe bis 0,5 m2
Menge: 2,000 Stck

**3.2.130 Einfassungen über 0,5m2, außen**
Einfassungen wie Pos. vor,
jedoch Größe über 0,5 m2
Menge: 2,000 m2

#### Titel 3.3 Dachkonstruktion + Entwässerung BTG LuKo

**3.3.10 Trapezblech WU 100/275, t=1,0 mm,Farbbesch.**
Dachkonstruktion aus Trapezblechprofilen nach DIN 18807
DIN EN 1090-4
komplett gemäß Schnitt- u. Detailplanung,
Nennhöhe: 100 mm
Blechdicke: 1,00 mm
allseitig verzinkt, Unterseite Farbbeschichtung
mit Kunstoff-Farbbeschichtung PE-S,
Mindestdicke 25 µm, Standardfarbe o.ä.
Befestigung auf vorhandene Stahlunterkonstruktion mit
zugelassenen Befestigungsmitteln.
Untereinander sind die Trapezbleche mit CN-Nieten zu
verbinden.
Querstoßausbildung: Beidseitig des Querstosses sind
zwischen Element und Unterkonstruktion Dichtbänder
Best.-Nr.: Z70-A02 einzubauen.
Die Nachweise der Befestigungsmittel, der kompletten
Dachkonstruktion und der Schubfeldausbildung mit
Randaussteifungsblechen ist durch den AN zu erbringen.
Einschließlich aller Randausteifungen und Verstärkungen.
Dachaufbau: Bitumendämmdach auf geklebter bituminöser
Dampfsperre.
Es dürfen nur Bleche mit gültiger Zulassung eingesetzt
werden.
Fabrikat: z.B. WURZER Profiltechnik WU 100/275 o.glw.
Menge: 61,000 m2

**3.3.20 Zulage für Gebäudeanschluß**
Zulage zu Pos. Trapezblech für Gebäudeanschlüsse
an Traufen und Ortgang.
Herstellen, Liefern und Montieren von Flachblechen
mehrfach gekantet, Abwicklung bis 600 mm.
Oberfläche: 2-seitig verzinktes Stahlblech Z 275 (275 g/m² Zink)
Blechdicke: mind. 1,00 mm
Beschichtung: Innenansicht PVDF 3-Schicht mind. 50 µm
Farbton wie Fassade NCS S 1040-R90B.
Befestigung nach Detail an Stahltragkonstruktion
Das Angebot muss die für die jeweilige Verblechung
erforderlichen Unterkonstruktionen evtl. Vorstoßbleche
usw. enthalten.
Menge: 32,000 m

**3.3.30 Securanten**
Securant als Absturzsicherung z.B. ABS-Lock X-T o.glw.
nach DIN EN 795 einschl. Befestigungsmittel liefern
und fachgerecht auf Trapezblech einbauen.
einschl. zugehörige Dichtungsmanschette und
Verlängerung.
Menge: 2,000 Stck

**3.3.40 Führungsseil ca. 10 m lang**
Führungsseil ca. 10 m lang mit eingespleißten
Karabinerhaken und Seilkürzer liefern und zwischen
den o.g. Securanten spannen.
Menge: 1,000 Stck

**3.3.50 Seilbehälter**
Seilbehälter liefern und nach Angaben der Bauleitung
gem. Herstellervorschrift montieren
Menge: 1,000 Stck

#### Titel 3.4 Dachabdichtungsarbeiten BTG LuKo

*Hinweis: Vorbemerkung Dachabdichtung*
Vorbemerkung Dachabdichtung
 Folgende Bedingungen sind zu erfüllen:
-Ein gültiges Prüfzeugnis hinsichtlich Widerstandsfähigkeit gegen Flugfeuer und strahlende
 Wärme ist für den ausgeschriebenen Dachaufbau vorzulegen.
-Die entsprechenden gültigen Prüfzeugnisse und allgemeinen bauaufsichtlichen Prüfzeugnisse
 sind vorzulegen.
-Der Nachweis zur Übernahme einer 5-jährigen Gewährleistung durch den Hersteller und den
 Verleger ist zu erbringen.

**3.4.10 Voranstrich**
Vorhandenen Untergrund (Trapezblech) reinigen (besenrein),
Bitumenvoranstrich auf Lösungmittelbasis liefern und gut
deckend auf den Untergrund (Trapezblechhochsicken)
auftragen. Verbrauch ca. 150 g/m²
Menge: 61,000 m2

**3.4.20 Dampfsperre / Notabdichtung**
Dampfsperre bestehend aus 1 Lage Glasvliesbitumen-
Schweißbahn mit Alu-Einlage gem. DIN 52 131, auf die
vorher beschriebenen Flächen punkt- oder streifenweise
aufflämmen.
Material: G 200 S4 AL-extra
incl. fachgerechtem Eindichten aller Durchdringungen,
Eckausbildungen und Aufkantungen, Nähte und Stöße
vollflächig verschweißen.
Menge: 61,000 m2

**3.4.30 Dachdämmplatte WLG 040, d=120mm, mech.fixiert**
Wärmedämmung aus 120 mm dicken, druckbelastbaren
Steinwolle-Dachdämmplatten mit integrierter Zweischicht-
Charakteristik und hoch verdichteter, Last verteilender
Oberlage unter der Dachabdichtung angeordnet.
Die harte Oberseite ist durch einen Schriftzug gekennzeichnet
und muss oben liegen.
Fabrikat: Rockwool Dachdämmplatte Hardrock 040
nach RAL-Gütezeichen Nr. 388
Güteüberwachung: Keymark
 Nennwert der Wärmeleitfähigkeit:
0,039 W/(m*K) nach DIN EN 13162.
Bemessungswert der Wärmeleitfähigkeit:
0,040 W/(m*K) nach DIN 4108-4.
Nichtbrennbar, Euroklasse A1 nach DIN EN 13501-1
Anwendung: DAA nach DIN 4108-10
Druckspannung bei 10% Stauchung:
> = 70 kPa nach DIN EN 826.
Punktlast bei 5 mm Stauchung:
> = 1000 N nach DIN EN 12430
Zugfestigkeit senkrecht zur Plattenebene (Abreißfestigkeit):
> = 10 kPa nach DIN EN 1607.
Liefern und auf der Dampfsperre einlagig im Verband oder
zweilagig fugenversetzt, dicht gestoßen und quer zu den
Trapezprofilen fachgerecht verlegen.
Befestigung: mechanisch, zusammen mit der Dachabdichtung
verklebt.
In die Preise sind einzurechnen: Baustellentransport,
Reservematerialien, Schneide-Arbeiten und Verschnitt.
Menge: 61,000 m2

**3.4.40 Rand-Dachdämmplatten**
Rand-Dachdämmplatten wie zuvor,
Anpassung an die aufgehende Fassadenverkleidung
mit 2-lagigen Dämmplatten je 60 mm dick.
Breite bis 350 mm.
Menge: 32,000 m

**3.4.50 1. Lage Dachabdichtung auf MiWo**
1. Lage der Dachabdichtung aus Kaltselbstklebebahn mit
 hochreißfester Kombinationseinlage liefern und verlegen.
Eigenschaften:
- 110 gr/m2 Verbundeinlage
- Wärmestandfestigkeit > +100° C
- Kälteflexibilität < -25° C
- Dehnung längs/quer > 2% / 2%
- Höchstzugkraft längs/quer > 1000 N/5cm
- Dicke ca. 3 mm
Unterseitige Folie abbrennen und Bahn auf trockenem
Untergrund unter Druck verlegen. Nähte und Stöße mit
10 cm Überlappung werden ebenfalls kalt verklebt und
anschließend abgewalzt.
Menge: 61,000 m2

**3.4.60 2. Lage Dachabdichtung**
2. Lage der Dachabdichtung aus hochwertigem Polymerbitumen, modifiziert mit ataktischem Polypropylen (APP),
liefern und vollflächig aufschweißen.
Eigenschaften:
- 250 g/qm Polyestervlieseinlage
- Wärmestandfestigkeit > 140° C
- Kaltbiegeverhalten < -15° C
- Höchstzugkraft längs/quer > 1000 N/5cm
- Dehnung > 40%
- standfest auch an geneigten Flächen
- prüfamtlich güteüberwacht
- Oberseite: Schiefer Natur, graugrün
Bahnen mit 10 cm Naht- bzw. Stoßüberdeckung vollflächig
auf die 1. Lage aufschweißen, so dass eine ca. 5 mm
breite Quellraupe austritt.
Menge: 61,000 m2

**3.4.70 Bauholz S10-Fl liefern,**
Bauholz als Kantholz verschiedener Querschnitte für
Traufbereich liefern, abbinden und fachgerecht einbauen
nach DIN 4074.
Holz druckimprägniert nach DIN 68800
Holzart: Fichte
Sortierklasse: S 10, trocken (Restfeuchte <18%)
Schnittklasse: A
einschl. Verbindungs- und Befestigungsmittel.
Querschnitte : 120 x 140 mm
Menge: 32,000 m

**3.4.80 Traufbohle/Ortgang 60 hoch**
Holzbohlen Güteklasse III, fäulnisfest imprägniert,
zur Vermeidung von Verwindungen mit Sägeeinschnitten versehen, Maß 200 x 60 mm liefern und
als Dachrandabschluss im Traufbereich mit
geeigneten Schrauben und Dübeln auf dem
Trapezblech fachgerecht montieren.
Menge: 32,000 m

**3.4.90 OSB-Platte 2 x 25 mm**
OSB Platte 2 x 25 mm x 220mm liefern und im
Ortgang-/Traufbereich als Dachrandabschluß mit geeigneten Schrauben und Dübeln auf der Holbohle fachgerecht montieren.
Menge: 137,000 m

#### Titel 3.5 Dachklempner BTG LuKo

**3.5.10 Ortgangausbildung**
Ortgangausbildung gem. Wurzer Bausysteme
gem. Detail, bestehend aus:
Ortgangblech, Haltewinkeln und Innenwinkel
jeweils im Farbton der Paneele beschichtet
einschließlich aller Anschlüsse an höher liegenden
Bauteile, aller Abschlüsse incl. der erforderlichen
Dicht- und Befestigungsmittel liefern und montieren.
Menge: 23,000 m

**3.5.20 Ortgang**
Ortgangstreifen/Ortgangbohlenblech aus TiZn Dicke 0,7 mm,
Zuschnittbreite 450 mm, 2-mal gekantet mit Tropfkante
als Falz 250 mm hoch, Befestigung verdeckt mit Haften,
genagelt auf Holz.
Farbbeschichtung NCS S 1040-R90B.
Menge: 23,000 m

**3.5.30 Fallrohre TiZn DN100**
Fallrohre aus Titanzink für Dachentwässerungsanlagen,
in rundem Querschnitt;
incl. der Rohrschellen mit doppeltem Scharnier,
Schraubverschluss und Stift bzw. Dolle;
liefern und am Stahlbau mit 14,5cm Kassette und
3,5cm Trapezblech befestigen.
Durchmesser: DN 100 mm
Menge: 7,000 m

**3.5.40 Fallrohrbögen, TiZn, DN100**
Fallrohrbögen aus Titanzinkblech, in Form, Ausführung und Abmessung zu den beschriebenen
Regenfallrohren passend, als Verbindung zwischen
der Dachrinne und dem Regenfallrohr
Durchmesser: DN 100 mm
Menge: 2,000 Stck

**3.5.50 Außendachrinne, TiZn, DN153, halbrund**
Außendachrinne als Hängedachrinne DIN 18461,
halbrund, aus 0,7 mm Titanzinkblech,
333 / 6-teilig bei DN153 mm.
Rinne im Gefälle, incl. Befestigung mit
Rinnenhaltern auf Holz, Rinnenwinkel und
Dehnungsausgleicher (Schiebenähte).
Menge: 10,000 m

**3.5.60 Zulage Rinnenendstück, TiZn**
Rinnenendstück liefern und fachgerecht einbauen;
aus Titanzink passend zu vorbeschriebener Dachrinne
als Zulage.
Menge: 2,000 Stck

**3.5.70 Rinnenabauf, TIZn; DN153-DN100**
Rinnenablauf liefern und fachgerecht einbauen;
aus Titanzink
passend zu vorbeschriebener Dachrinne 333 / 6-teilig
bei DN153 und vorbeschriebenen Fallrohr DN100.
Menge: 1,000 Stck

**3.5.80 Rinnenträger, verzinkt**
Rinnenträger aus feuerverzinktem Stahl mit doppelten
Federn, für die beschriebenen Hängedachrinnen, im
Gefälle;
die Rinnenhaken sind um ihre Materialstärke in die
vorhandene Holzkonstruktion einzulassen und mittels
Rinnenhakennägeln zu befestigen.
Menge: 20,000 Stck

**3.5.90 Rinneneinhangblech TiZn 0,7 mm,**
Rinneneinhangblech TiZn Dicke 0,7 mm, Zuschnittbreite 333 mm, Befestigung auf Holz
Menge: 10,000 m

**3.5.100 Traufstreifen TiZn 0,7 mm, b = 250 mm,**
Traufstreifen/Traufbohlenblech aus TiZn Dicke 0,7 mm,
Zuschnittbreite 250 mm, 2-mal gekantet mit Tropfkante
als Falz, Befestigung verdeckt mit Haften, genagelt auf Holz.
Farbbeschichtung  NCS S 1040-R90B
Menge: 10,000 m

**3.5.110 Korrosionsschutz von Dachrinne und Traufblech**
Korrosinsschutz von Dachrinnen gesamt (innen) und Traufblech
mit geeignetem Anstrichstoff.
Menge: 10,000 m
